# Fensterinstandsetzung Lotte-Pulewka-Str. 22, Edisonalee 3
Angebotsaufforderung (GAEB DA XML 3.2, DA83)
Projekt: 017599
Währung: EUR
Auftraggeber: Covivio Immobilien SE, c/o Covivio Immobilien GmbH, Essener Straße 66, 46047 Oberhausen, Deutschland
Erstellt mit: GXML Toolbox V3.3 R20230829, iTWO_64 V24.0.454, 27.07.2026

## A) AV
A) ALLGEMEINE VERTRAGSBEDINGUNGEN
====================================
A1) ALLGEMEINES

Dem Leistungsverzeichnis liegen die "Zusätzlichen Vertragsbedingungen für die Ausführung von Bauleistungen (Z-VOB/B)" der Covivio Immobilien GmbH in der aktuellen Fassung zugrunde. Für sich auf dieses Leistungsverzeichnis beziehende Beauftragungen gelten die Vertragsbedingungen in jedem Einzelfall als vereinbart. Sofern zukünftig als Ersatz für die aktuell gültige mit dem Auftragnehmer neue Z-VOB/B vereinbart werden, gelten für nach Gültigkeitsbeginn die neuen Z-VOB/B beauftragte Leistungen ausschließlich die neuen Z-VOB/B. Für in diesem Leistungsverzeichnis ausgeführten Leistungen gelten, ergänzend zu den jeweiligen Leistungspositionen bei eventuellen Widersprüchen in nachstehender Reihenfolge, folgende Bedingungen:

1. Diese "Allgemeinen Vertragsbedingungen" (A)
2. Die sich anschließenden "Allgemeinen technischen Vertragsbedingungen" (B)
3. Die sich anschließenden "Zusätzlichen technischen Vertragsbedingungen" (C)
4. Die "Zusätzlichen Vertragsbedingungen für die Ausführung von Bauleistungen Z-VOB/B"
5. Die Baustellenordnung der Covivio Immobilien GmbH in der jeweils gültigen Fassung.

Mit Erhalt der Bestellung erklärt der Auftragnehmer, dass von ihm sämtliche gesetzlichen, behördlichen und berufgenossenschaftlichen Auflagen erfüllt werden, die zur Ausführung der Leistungen erforderlich sind. Es dürfen nur solche Materialien verwendet werden, über die der Auftragnehmer das uneingeschränkte Eigentumsrecht besitzt und die vollkommen frei von Rechten Dritter sind. Für die Ausführung der Arbeiten ist Fachpersonal in ausreichender Zahl einzusetzen. Hierbei ist darauf zu achten, dass für die Ausführung sämtlicher Arbeiten unsere Baustellenordnung in der jeweils gültigen Fassung zu beachten und dem ausführenden Fachpersonal in geeigneter Form zur Kenntnis zu bringen ist. Der Einsatz von Subunternehmern ist lediglich in schriftlicher Absprache mit dem Auftraggeber erlaubt.

A2) KUNDENDIENST

Die Arbeiten werden in bewohnten Häusern ausgeführt. Der Auftraggeber erwartet vom Auftragnehmer tatkräftige Unterstützung bei den Bemühungen, berechtigten Mieterwünschen zu entsprechen.

A3) PREISE

Soweit und sobald Überschreitungen absehbar sind, ist hierüber der Einkaufsabteilung des Auftraggebers ein schriftliches Angebot einzureichen und eine gesonderte Vereinbarung zu treffen. In die Einheitspreise sind sämtliche Lohn-, Material- und Nebenkosten sowie auch erforderliche Hygieneschutzartikel einzukalkulieren. Hierzu gehören unter anderem:

1. Koordination / Terminabsprache(n) mit dem(den) Mieter(n) / Kundenbetreuer(n) / Bauleiter(n)
2. Fahrt- und Transportkosten
3. Tarifliche Zulagen wie beispielsweise für Schmutz, Staub oder ekelerregende Arbeiten
4. Abdecken von Einrichtungsgegenständen zum Schutz vor Beschädigung und Verschmutzung
5. Besenreine Säuberung der Arbeitsbereiche, Beseitigung von Verunreinigungen des Treppenhauses oder der Hauszuwegungen, Ausbau und Abtransport sowie die ordnungsgemäße Entsorgung, einschließlich Kippgebühren sämtlichen Bauschutts und schadhafter Bauteile. Teile, für die sich der Auftraggeber eine generelle oder einzelfallbezogene Prüfung vorbehalten hat, sind bis zu diesem Zeitpunkt, längstens jedoch für die Dauer von zehn Wochen, vom Auftragnehmer vorzuhalten und dürfen erst danach entsorgt werden.

Erforderliche Zusatzleistungen, die in den nachfolgenden Leistungspositionen nicht enthalten sind, sind als Nachtrag dem zuständigen Bauleiter vor Ausführung zur Genehmigung aufzugeben. Die Preise für derartige Zusatzleistungen sind auf der Kalkulationsbasis des Leistungsverzeichnisses zu kalkulieren. Diese Positionen sind so ausreichend und umfassend zu beschreiben, dass sowohl eine sachliche, fachliche als auch kalkulatorische Nachprüfung durch den Auftraggeber gewährleistet ist.

A4) ABRECHNUNG

Maßgebend für die Abrechnung ist das nach Fertigstellung der Arbeiten durch den Auftragnehmer zu erstellende Positionsaufmaß mit der Bestätigung der Bauleitung, dass die Leistungen durchgeführt wurden.  Der Auftraggeber ist jederzeit berechtigt, ein gemeinsames Aufmaß zu verlangen.
A5) NACHHALTIGKEIT

Als eines der führenden Wohnungsunternehmen sehen wir uns mit unseren Partnern in der Verantwortung im Thema Nachhaltigkeit: Es ist unsere Pflicht, Wirtschaftlichkeit, Umweltverträglichkeit und Lebensqualität miteinander in Einklang zu bringen. Dazu gehört selbstverständlich auch, das Klima zu schützen, Ressourcen effizient zu nutzen und den Menschen ein angenehmes Lebensumfeld zu gestalten. Dazu möchten wir beitragen mit unserem Denken und Handeln, mit den verwendeten Produkten und Lösungen. Dabei geben wir innerhalb unseres Leistungsverzeichnisses dementsprechend umweltverträgliche Produkte als Standard vor und verweisen auf die sachgemäße Handhabung und Entsorgung im Rahmen der von uns beauftragten Arbeiten.

A6) SONSTIGES

Die in diesen Bedingungen festgelegten Pflichten hat der Auftragnehmer jedem Dritten aufzuerlegen, dessen er sich zur Erfüllung dieser Pflichten bedient.  Das Leistungsverzeichnis darf weder ganz noch teilweise oder in irgendeiner Form Dritten entgeltlich oder unentgeltlich zugänglich gemacht werden.

## B) ATV
B) ALLGEMEINE TECHNISCHE VERTRAGSBEDINGUNGEN
===============================================
B1) ALLGEMEINES

Für Lieferung, Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise wie beispielsweise für den Umgang mit Asbest, PAK und dergleichen, sind auf Anforderung des Auftraggebers jederzeit und umgehend zu erbringen. Bei wesentlichen Änderungen wie Ausscheiden eines befähigten Mitarbeiters oder Auslaufen eines befristeten Nachweises (beispielsweise Schweißnachweis) ist der Auftragnehmer verpflichtet, dies unverzüglich beim Auftraggeber schriftlich anzuzeigen und gegebenenfalls angebotene Aufträge abzulehnen. Ebenso sind die jeweils gültigen Unfallverhütungsvorschriften zu beachten und stets einzuhalten.

B3) GEBÄUDESCHÄDEN

Falls dem Auftragnehmer bei der Durchführung der Arbeiten weitere Gebäudeschäden bekannt werden, auch gewerkeübergreifend, so hat er die zuständige Bauleitung des Auftraggebers hierüber umgehend zu unterrichten.

B4) LAGER- UND ABSTELLFLÄCHEN

Die Errichtung von Lager- und Abstellplätzen ist im Vorfeld mit der Bauleitung abzustimmen. Baustoffe und Bauteile dürfen nicht in Treppenhäusern oder anderer Verkehrsflächen gelagert werden. Bauschutt darf grundsätzlich nicht im Gebäude gelagert werden.

B5) BEDINGUNGEN FÜR DIE ENTSORGUNG VON ABFÄLLEN

Der Auftragnehmer ist verpflichtet, die beim Auftraggeber anfallenden Abfälle ordnungsgemäß und sofort zu entsorgen. Zu diesem Zweck hat er die einschlägigen Gesetze, Verordnungen und sonstigen öffentlich-rechtlichen Vorschriften wie beispielsweise das Kreislaufwirtschafts- und Abfallgesetz einzuhalten. Eine Zwischenlagerung von Abfällen ist nicht gestattet.

Sollten die für den Transport und die Entsorgung erforderlichen Genehmigungen erlöschen, ist dies dem Auftraggeber unverzüglich schriftlich mitzuteilen. Mit Übernahme der Abfälle durch den Auftragnehmer gehen Eigentum, Gefahr, Verkehrssicherungspflicht und öffentlich-rechtliche Verantwortung auf diesen über.

Der Auftraggeber behält sich vor zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen Normvorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand beispielsweise auch Verwendung in speziellen Klebern für Fliesen oder anderen Bodenbelägen oder in den zu verwendeten Bauteilen selbst.

Bei sämtlichen Arbeiten an Asbestprodukten, wie beispielsweise bohren, sägen, schneiden oder herausreißen, können Asbestfasern freigesetzt werden, die, bei ungesichertem Umgang, im schlimmsten Falle zu einer schweren Lungenerkrankung der tätigen Personen, also auch Ihren Mitarbeitern, führen können.

Aus diesem Grund hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

## 01 Fensterinstandsetzung
Datum: 27.07.2026

### Bereich 1 Baustelleneinrichtung

#### Abschnitt 1.0 Baustelleneinrichtung

**1.0.10 Baustelleneinrichtung**
*** Pauschalposition
Liefern aller notwendigen Werkzeuge,
Machinen und Materialien, vorhalten und nach
Beendigung der Arbeiten wieder entfernen.
Schutzmaßnahmen an Bodenflächen und
Einrichtungsgegenstände,
vor Verschmutzung und Beschädigung mit
Folie, Tesa und Abdeckvlies schützen und
nach Beendigung der Arbeiten wieder
entfernen.
Menge: 1,000 psch

### Bereich 2 Fensterinstandsetzung

#### Abschnitt 2.2 Instandsetzung Fenster

**2.2.10 Silikon austauschen**
Vorhandene, schadhafte, gerissene, versprödete oder nicht mehr funktionsfähige Silikonfugen an Holzfenstern und Anschlussbereichen vollständig entfernen und fachgerecht entsorgen.

Untergrund reinigen, von Haftungsrückständen befreien und für die Neuverfugung vorbereiten. Anschließend dauerelastische, witterungs-, UV- und alterungsbeständige Fensteranschlussfugen herstellen. Fugendimensionierung entsprechend den baulichen Gegebenheiten und den Herstellervorgaben ausführen.

Leistung einschließlich aller erforderlichen Nebenarbeiten, Reinigungsarbeiten, Hinterfüllmaterialien, Primer sowie aller Hilfs- und Befestigungsmittel.
Abrechnung nach laufendem Meter erneuerter Fuge.

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Menge: 1500,000 lfm

**2.2.20 Facharbeiter Stunden**
Facharbeiterstunden für notwendige Fensterreparatur- und Instandsetzungsarbeiten an bestehenden Holzfenstern auf gesonderten Nachweis und nach Anweisung der Bauleitung.
Hierzu gehören insbesondere:

- Erneuerung und Anpassung beschädigter Passstücke aus
  Holz,
- Ausbesserung schadhafter Holzbereiche mittels geeigneter
  Holzreparatursysteme,
- Instandsetzung und Justierung von Fenstersprossen,
- Erneuerung bzw. Nachbearbeitung von Schließblechen,
- Reparatur von Rollladenführungsschienen,
- Reparatur und Gangbarmachung von Rollläden,
- sonstige kleinere Instandsetzungsmaßnahmen an Fenster-
  und Rollladenbauteilen.

Abrechnung erfolgt nach tatsächlich angefallenen und durch die Bauleitung bestätigten Arbeitsstunden. Werkzeuge und Kleinmaterialien sind einzukalkulieren.

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Menge: 120,000 Std

**2.2.30 Kleineisenteile, verzinkt**
Liefern und montieren von verzinkten Kleineisenteilen für Reparatur-, Instandsetzungs- und Nachbesserungsarbeiten an vorhandenen Holzfenstern.
Hierzu gehören insbesondere:

- Winkel,
- Laschen,
- Befestigungsbleche,
- Schrauben,
- Beschläge,
- Verbindungsstücke,
- Verstärkungselemente,
- sonstige für die Instandsetzung erforderliche Metallteile.

Einschließlich Anpassen, Bohren, Verschrauben, Korrosionsschutz sowie sämtlicher Befestigungs- und Montagematerialien.
Abrechnung nach Gewicht der eingebauten Kleineisenteile.

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Menge: 200,000 kg

**2.2.40 Dichtungen**
Vorhandene, verschlissene oder beschädigte Fensterdichtungen vollständig entfernen und fachgerecht entsorgen.

Liefern und fachgerecht einbauen neuer dauerelastischer Fensterdichtungen, passend zum vorhandenen Holzfensterprofil. Die Dichtungen müssen witterungs-, UV-, ozon- und alterungsbeständig sein und eine dauerhaft luft- und schlagregendichte Abdichtung gewährleisten.

Die Dichtungen sind spannungsfrei, durchgehend und entsprechend den Herstellervorgaben einzubauen. Eckausbildungen sind fachgerecht auszuführen.

Leistung einschließlich aller erforderlichen Anpassungsarbeiten, Befestigungsmittel sowie der Reinigung der Dichtungsnuten.
Abrechnung nach laufendem Meter einer Dichtungsebene.
Menge: 700,000 lfm

**2.2.50 Regenschutzschiene**
Liefern, zuschneiden, anpassen und montieren von Regenschutzschienen aus Aluminium oder gleichwertigem korrosionsbeständigem Material an bestehenden Holzfenstern.
Die Regenschutzschienen sind entsprechend der vorhandenen Fenstersituation passgenau anzufertigen und zu befestigen.

Sämtliche Schnittkanten sind fachgerecht nachzuarbeiten und gegen Korrosion zu schützen.
Einschließlich aller erforderlichen Befestigungsmittel, Abdichtungen, Anpassarbeiten sowie Nebenleistungen für eine dauerhafte und funktionsgerechte Ausführung.
Abrechnung nach eingebautem Meter Regenschutzschiene.
Menge: 500,000 m

**2.2.60 Lackierarbeiten**
Holzfenster im Außenbereich vollständig überarbeiten und beschichten.
Arbeitsumfang:

- Reinigung sämtlicher Oberflächen,
- Entfernen loser Altbeschichtungen,
- Schleifen der Holzoberflächen,
- Ausbessern kleiner Fehlstellen,
- Behandlung freigelegter Holzflächen mit geeignetem
  Bläueschutz bzw. Holzschutzgrund,
- Auftrag einer Grund- bzw. Vorbeschichtung,
- Zwischen- und Feinschliff,
- Auftrag einer deckenden Schlussbeschichtung mit
  hochwertigem, diffusionsfähigem und ventilierendem
  Fensterlack.

Die Beschichtung ist gleichmäßig, deckend und frei von Läufern, Ansätzen oder Fehlstellen auszuführen. Beschichtungssysteme müssen für Holzfenster im Außenbereich geeignet sowie witterungs- und UV-beständig sein.
Einschließlich aller Vorarbeiten, Abklebearbeiten, Materiallieferungen, Schutzmaßnahmen und Reinigungsarbeiten.
Abrechnung nach bearbeiteter Fensterfläche in Quadratmetern.

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Menge: 1500,000 m²
